# Toptherm Chiller 16KW integrado EN TS8 - de Rittal

- Propiedad del archivo: CONSTRUNARIO
- Formato: FIEBDC-3/2012
- Programa: Construnario Versión 3.51
- Fecha de los precios: 05/03/2019
- Divisa: EUR

**RU3335850** u Toptherm Chiller 16KW integrado EN TS8 - de Rittal
Los TopTherm Chiller en armarios TS con escasa superficie de apoyo son perfectos para integrar en una fila de armarios. Su construcción modular y la ejecución bifrecuencia los hacen muy flexibles. Adicionalmente ofrecen una alta comodidad en las tareas de mantenimiento y una alta fiabilidad gracias a la protección contra congelación. Código EAN: 4028177690059 Código eCl@ss 4.1: 27180701 Código eCl@ss 5.1: 27180713 Código eCl@ss 6.0: 27180713 Código eCl@ss 7.0: 27180713 Código eCl@ss 8.0: 27180713 Código ETIM 3.0: EC000855 Código ETIM 4.0: EC002516 Código ETIM 5.0: EC002516 Código ETIM 6.0: EC002516
