# Accesorios para armarios Suelo, zócalo completo 100x600x400 - de Rittal

- Propiedad del archivo: CONSTRUNARIO
- Formato: FIEBDC-3/2012
- Programa: Construnario Versión 3.51
- Fecha de los precios: 18/03/2019
- Divisa: EUR

**APE2865000** u Accesorios para armarios Suelo, zócalo completo 100x600x400 - de Rittal
En caso necesario es posible montar 2 zócalos superpuestos. Código EAN: 4028177033610 Código eCl@ss 4.1: 27188101 Código eCl@ss 5.1: 27182002 Código eCl@ss 6.0: 27182002 Código eCl@ss 7.0: 27189270 Código eCl@ss 8.0: 27182003 Código ETIM 3.0: EC000721 Código ETIM 4.0: EC000721 Código ETIM 5.0: EC000721 Código ETIM 6.0: EC000721
