# Zócalo 200 mm P/1260 - de Rittal

- Propiedad del archivo: CONSTRUNARIO
- Formato: FIEBDC-3/2012
- Programa: Construnario Versión 3.51
- Fecha de los precios: 18/03/2019
- Divisa: EUR

**AE2826200** u Zócalo 200 mm P/1260 - de Rittal
Pantallas en la parte frontal y posterior con cantos montados y pantallas laterales. Código EAN: 4028177032941 Código eCl@ss 4.1: 27188101 Código eCl@ss 5.1: 27182002 Código eCl@ss 6.0: 27182002 Código eCl@ss 7.0: 27189270 Código eCl@ss 8.0: 27182003 Código ETIM 3.0: EC000721 Código ETIM 4.0: EC000721 Código ETIM 5.0: EC000721 Código ETIM 6.0: EC000721
