# Zócalo TS Laterales 600mm - de Rittal

- Propiedad del archivo: CONSTRUNARIO
- Formato: FIEBDC-3/2012
- Programa: Construnario Versión 3.51
- Fecha de los precios: 18/03/2019
- Divisa: EUR

**TS8600520** u Zócalo TS Laterales 600mm - de Rittal
RITTAL Accesorios para armarios, Suelo zócalo TS Laterales 600mm para módulo para cableado Material: Chapa de acero Color: RAL 7035 Unidad de envase: Incluye material de fijación Código EAN: 4028177384194 Código eCl@ss 4.1: 27188101 Código eCl@ss 5.1: 27182101 Código eCl@ss 6.0: 27182101 Código eCl@ss 7.0: 27189270 Código eCl@ss 8.0: 27182101 Código ETIM 3.0: EC000721 Código ETIM 4.0: EC002524 Código ETIM 5.0: EC002524 Código ETIM 6.0: EC002524
