# Zócalo TS Módulo cableado 400x600 - de Rittal

- Propiedad del archivo: CONSTRUNARIO
- Formato: FIEBDC-3/2012
- Programa: Construnario Versión 3.51
- Fecha de los precios: 18/03/2019
- Divisa: EUR

**TS8600465** u Zócalo TS Módulo cableado 400x600 - de Rittal
RITTAL Accesorios para armarios, Suelo zócalo TS Módulo cableado 400x600 para TS Con troquel del sistema integrado para montajes individualizados. Material: Chapa de acero Color: RAL 7035 Unidad de envase: -Pantallas de chapa de acero delante y detrás -Material de fijación para el montaje al armario. Accesorios: Laterales para módulo para cableado Código EAN: 4028177487239 Código eCl@ss 4.1: 27188101 Código eCl@ss 5.1: 27182092 Código eCl@ss 6.0: 27182092 Código eCl@ss 7.0: 27189270 Código eCl@ss 8.0: 27182003 Código ETIM 3.0: EC000721 Código ETIM 4.0: EC000721 Código ETIM 5.0: EC000721 Código ETIM 6.0: EC000721
