# Cable conexión D/F/B/C13 - 230V - de Rittal

- Propiedad del archivo: CONSTRUNARIO
- Formato: FIEBDC-3/2012
- Programa: Construnario Versión 3.51
- Fecha de los precios: 18/03/2019
- Divisa: EUR

**Ri7200210** u Cable conexión D/F/B/C13 - 230V - de Rittal
RITTAL Accesorios CMC III, Cable conexión D/F/B/C13 - 230V El cable sirve para la conexión a: ·Fuente de alimenatción C13 CMC III ·CMC III Power Unit C13 ·PCU Datos técnicos: Cable de PVC tripolar con acoplamiento IEC (3 entradas) con protección contra contactos CEE22. Longitud: mín. 1,8 m Código EAN: 4028177164314 Código eCl@ss 4.1: 27188101 Código eCl@ss 5.1: 27189253 Código eCl@ss 6.0: 27189253 Código eCl@ss 7.0: 27189253 Código eCl@ss 8.0: 27060402 Código ETIM 3.0: EC001455 Código ETIM 4.0: EC001576 Código ETIM 5.0: EC001576 Código ETIM 6.0: EC001576
