# Sensores para conexión directa, de acceso por infrarojos - de Rittal

- Propiedad del archivo: CONSTRUNARIO
- Formato: FIEBDC-3/2012
- Programa: Construnario Versión 3.51
- Fecha de los precios: 18/03/2019
- Divisa: EUR

**Ri7030120** u Sensores para conexión directa, de acceso por infrarojos - de Rittal
RITTAL CMC Sensores, Sensores para conexión directa, de acceso por infrarojos Campos de aplicación: CMC III Unidad de proceso Compact: ·Vigilancia de armarios de distribución y armarios industriales ·Control del edificio ·Pequeñas aplicaciones de vigilancia en la TI Campos de aplicación: CMC III Unidad de proceso ·Grandes aplicaciones de vigilancia en la TI y la industria Material: Plástico Superficie: -Frontal: liso -Caja: estructurado Color: -Frontal: RAL 9005 Caja: RAL 7035 Grado de protección: IP 30 según EN 60 529 Unidad de envase: -Sistema básico -Manual rápido -4 pies de fijación Código EAN: 4028177659506 Código eCl@ss 4.1: 27188101 Código eCl@ss 5.1: 27189253 Código eCl@ss 6.0: 27189253 Código eCl@ss 7.0: 27189253 Código eCl@ss 8.0: 27189253 Código ETIM 3.0: EC001455 Código ETIM 4.0: EC002627 Código ETIM 5.0: EC002627 Código ETIM 6.0: EC002627
