# Juego ampliación ventiladores SK3165.630, SK3165.830 - de Rittal

- Propiedad del archivo: CONSTRUNARIO
- Formato: FIEBDC-3/2012
- Programa: Construnario Versión 3.51
- Fecha de los precios: 07/03/2019
- Divisa: EUR

**LÜ3165230** u Juego ampliación ventiladores SK3165.630, SK3165.830 - de Rittal
RITTAL Juego ampliación ventiladores SK3165.630, SK3165.830 para soportes con ventiladores Para aumentar la potencia de soplado de los soportes con ventiladores Código EAN: 4028177309449 Código eCl@ss 4.1: 27180702 Código eCl@ss 5.1: 27180705 Código eCl@ss 6.0: 27180705 Código eCl@ss 7.0: 27180716 Código eCl@ss 8.0: 27180716 Código ETIM 3.0: EC000320 Código ETIM 4.0: EC000320 Código ETIM 5.0: EC000320 Código ETIM 6.0: EC000320
