# Soporte ventiladores, puerta anchura 600mm, 600m³/h 230V - de Rittal

- Propiedad del archivo: CONSTRUNARIO
- Formato: FIEBDC-3/2012
- Programa: Construnario Versión 3.51
- Fecha de los precios: 07/03/2019
- Divisa: EUR

**LÜ3165630** u Soporte ventiladores, puerta anchura 600mm, 600m³/h 230V - de Rittal
RITTAL Soporte ventiladores, puerta anchura 600mm, 600m³/h 230V para armarios para servidores TS, TE Para montaje en puertas perforadas. El aumento de la densidad de montajes en el sector de armarios para servidores y redes exigen una ventilación activa, directa del armario. El soporte para ventiladores para fijar a la puerta dorsal o frontal complementan la conducción horizontal del aire de los servidores y permite así la eliminación del calor de los componentes activos. Datos técnicos: -Soportes estándar con dos ventiladores. -Caudal de aire 600 m3/h -Aumento del caudal de aire a 1200 m3/h mediante la incorporación de dos juegos de ampliación de ventiladores. -Posibilidad de modificar la dirección del aire mediante simple giro del ventilador. -Posibilidad de montaje en cascada de varios soportes. -Sencillo montaje al marco tubular de la puerta. Unidad de envase: -Cableado a punto de conexión -Cable de conexión de 2,5 m -Material de fijación Accesorios: Juego de ampliación de ventiladores Atención: -¡Sólo para montaje al marco de puerta tubular! -Configuración de la puerta para montaje de soportes con ventiladores en racks ISP de 2 y 4 puertas, bajo demanda. Código EAN: 4028177309418 Código eCl@ss 4.1: 27180702 Código eCl@ss 5.1: 27180705 Código eCl@ss 6.0: 27180705 Código eCl@ss 7.0: 27180716 Código eCl@ss 8.0: 27180716 Código ETIM 3.0: EC000320 Código ETIM 4.0: EC000320 Código ETIM 5.0: EC000320 Código ETIM 6.0: EC000320
