# Juego ampliación ventiladores, 119x119x38mm - de Rittal

- Propiedad del archivo: CONSTRUNARIO
- Formato: FIEBDC-3/2012
- Programa: Construnario Versión 3.51
- Fecha de los precios: 07/03/2019
- Divisa: EUR

**LZ7980148** u Juego ampliación ventiladores, 119x119x38mm - de Rittal
Datos técnicos: -Tensión de servicio: 48 V (c.c.) -Potencia: 7,7 W -Caudal de aire (soplado libre): 184 m3/h -Nivel de ruido (soplado libre): 43 dB (A) -Temperatura de servicio: 20°C hasta +70°C Unidad de envase: -Ventilador -Material de fijación -Cable de conexión (0,61 m) Código EAN: 4028177325234 Código eCl@ss 4.1: 27180702 Código eCl@ss 5.1: 27180705 Código eCl@ss 6.0: 27180705 Código eCl@ss 7.0: 27180716 Código eCl@ss 8.0: 27180716 Código ETIM 3.0: EC000320 Código ETIM 4.0: EC000320 Código ETIM 5.0: EC000320 Código ETIM 6.0: EC000320
