# Chapa con ventiladores, 600x800/1000/1200mm - de Rittal

- Propiedad del archivo: CONSTRUNARIO
- Formato: FIEBDC-3/2012
- Programa: Construnario Versión 3.51
- Fecha de los precios: 07/03/2019
- Divisa: EUR

**LZ7968035** u Chapa con ventiladores, 600x800/1000/1200mm - de Rittal
RITTAL Chapa con ventiladores, 600x800/1000/1200mm para TS La chapa para ventiladores puede instalarse por la parte superior posteriomente en todos los armarios para redes TS 8. La chapa se monta en el armario desde la parte frontal, la parte posterior permanece libre para la entrada de cables. Se adjunta perfil de estanqueidad de goma para cerrar opcionalmente la parte posterior. Combinaciones posibles: ·Techo cerrado elevado con distanciadores de 20 o 50 mm. ·Techo para entrada de cables elevado con distanciadores de 20 o 50 mm. ·Chapa de techo con aireación para entrada de cables. En combinación con el bastidor móvil grande, sólo puede utilizarse a partir de una profundidad de armario de 800 mm, en combinación con una chapa de techo para la entrada de cables a partir de 1000 mm. Atención: -No adecuado para transporte con grúa -No adecuado para combinación con marco de montaje de 19? Datos técnicos de un ventilador: -Tensión de servicio: 230 V -Potencia: 15/14 W con 50/60 Hz -Caudal de aire (soplado libre): 160/180 m3/h, 50/60 Hz -Temperatura de servicio: 10°C hasta +55°C Datos técnicos del termostato: -Tensión de servicio: 250 V -Temperatura de servicio: +5°C hasta +55°C Color: RAL 7035 Unidad de envase: -2 ventiladores -2/4 escotaduras para ampliar a 4/6 ventiladores -Regulador de temperatura -Perfil de goma -Regulador de temperatura y ventilador completamente cableados con cable de conexión (3,5 m) Con el juego de ampliación de ventiladores DK 7980.000 puede aumentarse el caudal de aire. Accesorios: -Juego de ampliación de ventiladores, -Perfil de estanqueidad elástico SZ 2573.000 para el cierre lateral y una conducción guiada del aire en ensamblajes Código EAN: 4028177168930 Código eCl@ss 4.1: 27180702 Código eCl@ss 5.1: 27180705 Código eCl@ss 6.0: 27180705 Código eCl@ss 7.0: 27189272 Código eCl@ss 8.0: 27189272 Código ETIM 3.0: EC000331 Código ETIM 4.0: EC000331 Código ETIM 5.0: EC000331 Código ETIM 6.0: EC000331
