# Caja de derivación con ángulo multifuncional - DK7280.035 - de Rittal

- Propiedad del archivo: CONSTRUNARIO
- Formato: FIEBDC-3/2012
- Programa: Construnario Versión 3.51
- Fecha de los precios: 07/03/2019
- Divisa: EUR

**LZ7280035** u Caja de derivación con ángulo multifuncional - DK7280.035 - de Rittal
RITTAL Accesorios para armarios Equipamiento interior, Regletas caja derivación con ángulo multifuncional El ángulo puede montarse en cualquier armario de redes. La caja de derivación sirve como punto de unión de la alimentación de energía para todos los consumidores (ventiladores, iluminación y regletas de enchufe). Además de la aplicación como caja de derivación o punto de unión, el ángulo puede alojar, mediante los taladros integrados, el termostato interior (SK 3110.000) o el higrostato (SK 3118.000). Material ángulo: Chapa de acero Color ángulo: RAL 7035 Unidad de envase: -1 ángulo -1 caja de derivación -Cable de conexión de 6 m 3 x 1,5 mm2 (flexible) Código EAN: 4028177167223 Código eCl@ss 4.1: 27188101 Código eCl@ss 5.1: 27143401 Código eCl@ss 6.0: 27143401 Código eCl@ss 7.0: 27142604 Código eCl@ss 8.0: 27144401 Código ETIM 3.0: EC000330 Código ETIM 4.0: EC002600 Código ETIM 5.0: EC002600 Código ETIM 6.0: EC002600
