# Energy-Box, 482,6 mm (19") extraíble - DK7480.300 - de Rittal

- Propiedad del archivo: CONSTRUNARIO
- Formato: FIEBDC-3/2012
- Programa: Construnario Versión 3.51
- Fecha de los precios: 07/03/2019
- Divisa: EUR

**LZ7480300** u Energy-Box, 482,6 mm (19") extraíble - DK7480.300 - de Rittal
RITTAL Accesorios para armarios Equipamiento interior, Regletas Energy-Box19" extraible Energy-Box, 482,6 mm (19?) extraíble Esta Energy-Box es adecuada tanto para el alojamiento de componentes de corriente continua, como de corriente alterna. La parte frontal extraíble ofrece un acceso óptimo al espacio de cableado desde arriba y abajo. Bornes de conexión para corriente continua: 2 bornes de 35 mm2, 9 bornes de 16 mm2 (por guía) para corriente alterna: 1 borne de 16 mm2 (PE o N), 20 bornes de 4 mm2 (por guía) Datos técnicos: Guía omeja ajustable en profundidad para la fijación a presión de aparatos de instalación según DIN 43 880 e los tamaños 1 3 (por ej. para montaje de enchufes de montaje, magnetotérmicos, etc. o grupos completos de instalación de sistemas como por ej. del sistema «smissline» de ABB). Captación de cables por la parte posterior, dos guías de distribución de corriente con bornes de conexión sobre el zócalo aislado. Cubierta de plástico incluyendo cubierta para espacios vacíos, capacidad máxima de 22 aparatos de instalación (anchura 18 mm). Capacidad máxima de instalación = 22 UP (22 x 18 mm = 396 mm). Profundidad: 220 mm. Color: RAL 7035 Unidad de envase: Energy-Box con cubiertas ciegas de plástico Código EAN: 4028177247529 Código eCl@ss 4.1: 27188101 Código eCl@ss 5.1: 27143401 Código eCl@ss 6.0: 27143401 Código eCl@ss 7.0: 27142604 Código eCl@ss 8.0: 27142604 Código ETIM 3.0: EC000330 Código ETIM 4.0: EC000330 Código ETIM 5.0: EC000330 Código ETIM 6.0: EC000330
