# Energy-Box, 482,6 mm (19") - DK7480.035 - de Rittal

- Propiedad del archivo: CONSTRUNARIO
- Formato: FIEBDC-3/2012
- Programa: Construnario Versión 3.51
- Fecha de los precios: 07/03/2019
- Divisa: EUR

**LZ7480035** u Energy-Box, 482,6 mm (19") - DK7480.035 - de Rittal
RITTAL Accesorios para armarios Equipamiento interior, Regletas Energy-Box19" Energy-Box, 482,6 mm (19?) Datos técnicos: Una guía omega ajustable en profundidad para dispositivos de instalación según DIN 43 880 en los tamaños 1 3 (por ej. para la instalación de enchufes de montaje, interruptores de protección de alta potencia, etc.). Captación de cables en la parte posterior, una guía neutro y tierra sobre el zócalo aislado. Cubierta de plástico incluyendo cubierta para espacios vacíos (UL 94-V0), capacidad máxima de 22 aparatos de instalación (anchura 18 mm). Capacidad máxima de instalación = 22 UP (22 x 18 mm = 396 mm). Color: RAL 7035 Unidad de envase: Energy-Box con cubiertas ciegas de plástico. Atención: Bajo demanda con equipamiento de fábrica con magnetotérmico Código EAN: 4028177166004 Código eCl@ss 4.1: 27188101 Código eCl@ss 5.1: 27143401 Código eCl@ss 6.0: 27143401 Código eCl@ss 7.0: 27142604 Código eCl@ss 8.0: 27189261 Código ETIM 3.0: EC000330 Código ETIM 4.0: EC002620 Código ETIM 5.0: EC002620 Código ETIM 6.0: EC002620
