# Base de enchufe de servicio - DK7280.100 - de Rittal

- Propiedad del archivo: CONSTRUNARIO
- Formato: FIEBDC-3/2012
- Programa: Construnario Versión 3.51
- Fecha de los precios: 07/03/2019
- Divisa: EUR

**LZ7280100** u Base de enchufe de servicio - DK7280.100 - de Rittal
RITTAL Accesorios para armarios Equipamiento interior, Regletas base enchufe Base de enchufe de servicio para fijación al bastidor del armario/16 A Integración de una base de enchufe de servicio dentro de un circuito de alimentación de tensión, independiente de la red de elaboración de datos y de la UPS. Sencilla instalación mediante ángulos soporte para la fijación al bastidor del armario. Material: -Ángulo soporte: chapa de acero -Enchufe: plástico Superficie: Ángulo soporte: galvanizada Unidad de envase: -Ángulo soporte -Base de enchufe para espacios húmedos (IP 44) -Material de fijación Código EAN: 4028177552388 Código eCl@ss 4.1: 27188101 Código eCl@ss 5.1: 27143401 Código eCl@ss 6.0: 27143401 Código eCl@ss 7.0: 27142604 Código eCl@ss 8.0: 27142604 Código ETIM 3.0: EC000330 Código ETIM 4.0: EC000330 Código ETIM 5.0: EC000330 Código ETIM 6.0: EC000330
