# Enchufe - SZ2506.100 - de Rittal

- Propiedad del archivo: CONSTRUNARIO
- Formato: FIEBDC-3/2012
- Programa: Construnario Versión 3.51
- Fecha de los precios: 07/03/2019
- Divisa: EUR

**SZ2506100** u Enchufe - SZ2506.100 - de Rittal
RITTAL Accesorios para armarios Equipamiento interior, Regletas enchufe Alemania ·Para montaje sobre carriles soporte TS 35/7,5 y TS 35/15 según EN 60 715 ·Bornes roscados centralizados desde un lado ·Anchura caja 45 mm Datos técnicos: -Tensión: 250 V c.a. -Corriente nominal (c.a.): 16 A Material: Poliamida Color: Gris Normas: -DIN VDE 0620-1 -DIN 49 440-1 Código EAN: 4028177494664 Código eCl@ss 4.1: 27188101 Código eCl@ss 5.1: 27143401 Código eCl@ss 6.0: 27143401 Código eCl@ss 7.0: 27142604 Código eCl@ss 8.0: 27142604 Código ETIM 3.0: EC000330 Código ETIM 4.0: EC000330 Código ETIM 5.0: EC000450 Código ETIM 6.0: EC000330
