# Regletas de enchufes en el armario de poliéster – DK7000.630 - de Rittal

- Propiedad del archivo: CONSTRUNARIO
- Formato: FIEBDC-3/2012
- Programa: Construnario Versión 3.51
- Fecha de los precios: 07/03/2019
- Divisa: EUR

**Ri7000630** u Regletas de enchufes en el armario de poliéster – DK7000.630 - de Rittal
RITTAL Accesorios para armarios Equipamiento interior, Regletas enchufes TE Regleta con 8 enchufes para Schuko/ejecución D. La regleta es de plástico y puede montarse en vertical al bastidor TE o en el perfil de 482,6 mm (19?) posterior. En el perfil de 482,6 mm (19?) se precisa más de 2 UA de espacio. Las bases de enchufe están dispuestas en un ángulo de 45º, de forma que también es posible insertar enchufes acodados. La regleta de enchufes se suministra con un cable de conexión de 2 m. El cable de conexión se encuentra en una caja de bornes en la regleta. La caja de bornes dispone de una cubierta separada. La regleta dispone además de bornes externos para una puesta a tierra separada. Datos técnicos: -Tensión: 230 V c.a. -Intensidad: máx. 16 A -Cable de conexión: longitud 2 m, H05VV-F3G 1,5 mm2, sin conector con manguitos terminales Código EAN: 4028177438569 Código eCl@ss 4.1: 27188101 Código eCl@ss 5.1: 27143401 Código eCl@ss 6.0: 27143401 Código eCl@ss 7.0: 27142604 Código eCl@ss 8.0: 27142604 Código ETIM 3.0: EC000330 Código ETIM 4.0: EC000330 Código ETIM 5.0: EC000330 Código ETIM 6.0: EC000330
