# Caja de distribución 180x254x90 - de Rittal

- Propiedad del archivo: CONSTRUNARIO
- Formato: FIEBDC-3/2012
- Programa: Construnario Versión 3.51
- Fecha de los precios: 07/03/2019
- Divisa: EUR

**DK-AE7451000** u Caja de distribución 180x254x90 - de Rittal
RITTAL Caja de distribución 180x254x90 Ejecución de cajas de empalme de F.O.: -Placa de montaje para el alojamiento variable de hasta dos módulos de empalme (anchura módulo variable de 92 a 120 mm) y protección antitorsión integrada -Placa de separación con peine para la captación de cables, para ocultar el módulo de empalme y para alojar 2 patch-panels, así como patch-panels para acoplamientos F-SMA, E-2000-ST, E-2000 Dúplex, SC y SC- Dúplex -Entrada de cables mediante prensaestopas en pretroquelado (12xPG7 y 1xPG16). A través del pretroquelado es posible hacer pasar conectores preconfeccionados (diámetro de las escotaduras: 12x12,5 mm y 2x22,5 mm). Para reducir la zona de apriete de los prensaestopas se precisan adicionalmente racors estancos adicionales Material: -Caja y tapa: policarbonato reforzado con fibra de vidrio -Tornillos de tapa:poliamida -Tapones ciegos:poliamida -Junta de poliuretano inyectado Color: RAL 7035 Grado de protección IP 66 según EN 60 529 Unidad de envase: -Caja con pretaladros para prensaestopas -Tapa abisagrada con junta -2 tornillos de tapa, precintables -Tapones ciegos para fijación mural -Placa de montaje -Placa de separación -12 prensaestopas PG 7 -1 prensaestopa PG 16 Accesorios -Patch-panel para acoplamientos ST -Patch-panel para acoplamientos SC, E-2000, E-2000-Duplex -Patch-panel para acoplamientos SC-Duplex -Soportes de fijación mural Código EAN: 4028177130562 Código eCl@ss 4.1: 27180101 Código eCl@ss 5.1: 27180204 Código eCl@ss 6.0: 27180204 Código eCl@ss 7.0: 27180208 Código eCl@ss 8.0: 27180208 Código ETIM 3.0: EC000058 Código ETIM 4.0: EC002500 Código ETIM 5.0: EC002500 Código ETIM 6.0: EC002500
