# Caja compacta de VerticalBox 19" para redes pequeñas 300x540x600 - de Rittal

- Propiedad del archivo: CONSTRUNARIO
- Formato: FIEBDC-3/2012
- Programa: Construnario Versión 3.51
- Fecha de los precios: 07/03/2019
- Divisa: EUR

**DK-AE7501000** u Caja compacta de VerticalBox 19" para redes pequeñas 300x540x600 - de Rittal
RITTAL Caja compacta de VerticalBox 19" para redes pequeñas 300x540x600 -Aplicación como caja mural, bajo mesa o de sobremesa. -Nivel de 19", delante y detrás. -Libre acceso para el equipamiento interior desde tres lados. -Sentido de abertura de la puerta a elección. -Aireación pasiva a través de ranuras de aireación. -Dorsal preparado para alojar un ventilador. -10 UA horizontales utilizables para montaje de guías perfil de 19". Material: -Chapa de acero. -Cristal: cristal de seguridad monocapa, 3mm. Superficie: Texturizada. Color: RAL 7035. Unidad de envase: -Caja con puerta transparente. -Laterales (1 fijo, 1 desmontable) con ranuras de aireación. -Orificios troquelados para la entrada de cables en el techo y el suelo. -Dorsal encajadao, con orificios troquelados para entrada de cables y alojamiento de ventilador. -Nivel de fijación de 19", 5 UA, delante y detrás, variable en profundidad, distancia niveles 434-489mm. -Cierre de seguridad 12321 en puerta, lateral y dorsal. -4 pies plásticos, autoadhesivos. Código EAN: 4028177625426 Código eCl@ss 4.1: 27180101 Código eCl@ss 5.1: 27180204 Código eCl@ss 6.0: 27180204 Código eCl@ss 7.0: 27180208 Código eCl@ss 8.0: 27180208 Código ETIM 3.0: EC000058 Código ETIM 4.0: EC002500 Código ETIM 5.0: EC002500 Código ETIM 6.0: EC002500
