# Elemento de profundidad - de Rittal

- Propiedad del archivo: CONSTRUNARIO
- Formato: FIEBDC-3/2012
- Programa: Construnario Versión 3.51
- Fecha de los precios: 18/03/2019
- Divisa: EUR

**DR7401000** u Elemento de profundidad - de Rittal
RITTAL Accesorios para armarios Técnica equipamiento 19", Data Rack elementos de profundidad Para la fijación y estabilidad de dos planos de fijación de 482,6 mm (19?) en el Data Rack. La longitud de los elementos de profundidad es ajustable, permitiendo ajustar distancias de 250, 300 y 350 mm para los planos de fijación. Material: Chapa de acero, pintada Color: RAL 7035 Código EAN: 4028177129993 Código eCl@ss 4.1: 27188101 Código eCl@ss 5.1: 27189246 Código eCl@ss 6.0: 27189246 Código eCl@ss 7.0: 27182590 Código eCl@ss 8.0: 27189261 Código ETIM 3.0: EC000325 Código ETIM 4.0: EC002620 Código ETIM 5.0: EC002620 Código ETIM 6.0: EC002620
