# DK Bastidor P/Data Rack 40UA - de Rittal

- Propiedad del archivo: CONSTRUNARIO
- Formato: FIEBDC-3/2012
- Programa: Construnario Versión 3.51
- Fecha de los precios: 18/03/2019
- Divisa: EUR

**DR7298000** u DK Bastidor P/Data Rack 40UA - de Rittal
RITTAL Accesorios para armarios Técnica equipamiento 19", Data Rack segundo nivel de fijación 40UA Para alojar componentes de red de 482,6 mm (19?) o para la fijación de bandejas para aparatos y carriles deslizantes. Taladros de perfil de 482,6 mm (19?) en la parte frontal, distancia taladros entre centros 465 mm, parte posterior 470 mm, adecuado para la fijación de patch-panels y guías entrada de cables. El plano de fijación puede posicionarse en retícula de 50 mm. Distancia mínima del nivel 150 mm, distancia máxima 350 mm. Material: Chapa de acero, 2 mm Color: RAL 7035 Unidad de envase: -1 bastidor de perfiles a prueba de torsión -Accesorios de montaje Código EAN: 4028177128835 Código eCl@ss 4.1: 27188101 Código eCl@ss 5.1: 27189207 Código eCl@ss 6.0: 27189207 Código eCl@ss 7.0: 27182590 Código eCl@ss 8.0: 27189261 Código ETIM 3.0: EC000325 Código ETIM 4.0: EC002620 Código ETIM 5.0: EC002620 Código ETIM 6.0: EC002620
