# Bastidor de distribución 550x2121, 8x750 - de Rittal

- Propiedad del archivo: CONSTRUNARIO
- Formato: FIEBDC-3/2012
- Programa: Construnario Versión 3.51
- Fecha de los precios: 07/03/2019
- Divisa: EUR

**DR7445000** u Bastidor de distribución 550x2121, 8x750 - de Rittal
RITTAL Bastidor de distribución 550x2121,8x750 Material: -Bastidor de perfiles, zócalo:chapa de acero -Pies: cinc fundido a presión Color: -Bastidor de perfiles, zócalo: RAL 7035 -Pantalla, pies: RAL 5018 Carga admisible: Máx. 150 kg. estático/nivel Unidad de envase: -Bastidor de perfiles a prueba de torsión con troquel de 482,6 mm (19") -Zócalo estable con pies integrados con posibilidad de anclaje al suelo -Incl. de accesorios de montaje Atención: Solicitar el segundo nivel de fijación por separado Código EAN: 4028177130524 Código eCl@ss 4.1: 27180601 Código eCl@ss 5.1: 27180201 Código eCl@ss 6.0: 27180201 Código eCl@ss 7.0: 27180602 Código eCl@ss 8.0: 27180602 Código ETIM 3.0: EC000374 Código ETIM 4.0: EC002507 Código ETIM 5.0: EC002507 Código ETIM 6.0: EC002507
