# TS-IT T2 Rack 600x2000x1200 IP55 vacio - de Rittal

- Propiedad del archivo: CONSTRUNARIO
- Formato: FIEBDC-3/2012
- Programa: Construnario Versión 3.51
- Fecha de los precios: 07/03/2019
- Divisa: EUR

**LT5510790** u TS-IT T2 Rack 600x2000x1200 IP55 vacio - de Rittal
TS IT puerta transparente, para una climatización directa en relación con el armario. Sin equipamiento interior de 19" como armario vacío para un montaje individualizado disponible en diferentes dimensiones y con un grado de protección hasta IP 55. Código EAN: 4028177703162 Código eCl@ss 4.1: 27180601 Código eCl@ss 5.1: 27180201 Código eCl@ss 6.0: 27180201 Código eCl@ss 7.0: 27180207 Código eCl@ss 8.0: 27180207 Código ETIM 3.0: EC000058 Código ETIM 4.0: EC002499 Código ETIM 5.0: EC002499 Código ETIM 6.0: EC002499
