# TS IT Rack T2 800x2000x800/42UA/IP55 - de Rittal

- Propiedad del archivo: CONSTRUNARIO
- Formato: FIEBDC-3/2012
- Programa: Construnario Versión 3.51
- Fecha de los precios: 07/03/2019
- Divisa: EUR

**LT5507131** u TS IT Rack T2 800x2000x800/42UA/IP55 - de Rittal
TS IT puerta transparente, para una climatización directa en relación con el armario. Montaje interior de 19" con marco de montaje de 19" para una carga de hasta 1000 kg disponible en diferentes dimensiones y con un grado de protección IP 55. Código EAN: 4028177705784 Código eCl@ss 4.1: 27180601 Código eCl@ss 5.1: 27180201 Código eCl@ss 6.0: 27180201 Código eCl@ss 7.0: 27180207 Código eCl@ss 8.0: 27180207 Código ETIM 3.0: EC000058 Código ETIM 4.0: EC002499 Código ETIM 5.0: EC002499 Código ETIM 6.0: EC002499
