# TS-IT Rack V2 800x2100x600 premontado - de Rittal

- Propiedad del archivo: CONSTRUNARIO
- Formato: FIEBDC-3/2012
- Programa: Construnario Versión 3.51
- Fecha de los precios: 07/03/2019
- Divisa: EUR

**LT5506151** u TS-IT Rack V2 800x2100x600 premontado - de Rittal
TS IT, puerta transparente, para una climatización directa en relación con el armario. Equipamiento orientado a la práctica y premontaje incluidos. Montaje interior de 19" con marco de montaje de 19" para una carga de hasta 1.000 kg disponible en diferentes dimensiones. Código EAN: 4028177705975 Código eCl@ss 4.1: 27180601 Código eCl@ss 5.1: 27180201 Código eCl@ss 6.0: 27180201 Código eCl@ss 7.0: 27180207 Código eCl@ss 8.0: 27180207 Código ETIM 3.0: EC000058 Código ETIM 4.0: EC002499 Código ETIM 5.0: EC002499 Código ETIM 6.0: EC002499
