# Rejlla de aireación abajo Liv. RDS25 - de Rittal

- Propiedad del archivo: CONSTRUNARIO
- Formato: FIEBDC-3/2012
- Programa: Construnario Versión 3.51
- Fecha de los precios: 07/03/2019
- Divisa: EUR

| Código | Ud | Descripción |
|---|---|---|
| RÜ3398113 | u | Rejlla de aireación abajo Liv. RDS25 - de Rittal |
