# Bobina solenoide gas-calor 2AAC - de Rittal

- Propiedad del archivo: CONSTRUNARIO
- Formato: FIEBDC-3/2012
- Programa: Construnario VersiĆ³n 3.51
- Fecha de los precios: 07/03/2019
- Divisa: EUR

| Código | Ud | Descripción |
|---|---|---|
| SK3397862 | u | Bobina solenoide gas-calor 2AAC - de Rittal |
