# Válvula de 3-vías VB-7700-4140 - de Rittal

- Propiedad del archivo: CONSTRUNARIO
- Formato: FIEBDC-3/2012
- Programa: Construnario Versión 3.51
- Fecha de los precios: 07/03/2019
- Divisa: EUR

| Código | Ud | Descripción |
|---|---|---|
| SK3397892 | u | Válvula de 3-vías VB-7700-4140 - de Rittal |
