# Módulo control hidráulico RLCP - de Rittal

- Propiedad del archivo: CONSTRUNARIO
- Formato: FIEBDC-3/2012
- Programa: Construnario Versión 3.51
- Fecha de los precios: 12/07/2018
- Divisa: EUR

| Código | Ud | Descripción |
|---|---|---|
| SK3398196 | u | Módulo control hidráulico RLCP - de Rittal |
