# Sensor PT100 4-conductores incl. cabl - de Rittal

- Propiedad del archivo: CONSTRUNARIO
- Formato: FIEBDC-3/2012
- Programa: Construnario VersiĆ³n 3.51
- Fecha de los precios: 06/03/2019
- Divisa: EUR

| Código | Ud | Descripción |
|---|---|---|
| SK3397998 | u | Sensor PT100 4-conductores incl. cabl - de Rittal |
