# Ventilador diagonal W2E208-BA20-51 - de Rittal

- Propiedad del archivo: CONSTRUNARIO
- Formato: FIEBDC-3/2012
- Programa: Construnario VersiĆ³n 3.51
- Fecha de los precios: 06/03/2019
- Divisa: EUR

| Código | Ud | Descripción |
|---|---|---|
| SK3396560 | t | Ventilador diagonal W2E208-BA20-51 - de Rittal |
