# Ventilador NMB 4715 KL-05W-B30-A00 - de Rittal

- Propiedad del archivo: CONSTRUNARIO
- Formato: FIEBDC-3/2012
- Programa: Construnario Versión 3.51
- Fecha de los precios: 06/03/2019
- Divisa: EUR

| Código | Ud | Descripción |
|---|---|---|
| RÜ3398077 | u | Ventilador NMB 4715 KL-05W-B30-A00 - de Rittal |
