# Fuente de alimentaciĆ³n 10A 24VDC - de Rittal

- Propiedad del archivo: CONSTRUNARIO
- Formato: FIEBDC-3/2012
- Programa: Construnario VersiĆ³n 3.51
- Fecha de los precios: 06/03/2019
- Divisa: EUR

| Código | Ud | Descripción |
|---|---|---|
| SK3397985 | u | Fuente de alimentaciĆ³n 10A 24VDC - de Rittal |
