# Rejillas de ventilación 330x110x8 - de Rittal

- Propiedad del archivo: CONSTRUNARIO
- Formato: FIEBDC-3/2012
- Programa: Construnario Versión 3.51
- Fecha de los precios: 06/03/2019
- Divisa: EUR

**Acces.2543235** u Rejillas de ventilación 330x110x8 - de Rittal
RITTAL Accesorios de montaje, Rejillas de ventilación 330x110x8 Para una ventilación por convección. Fácil montaje posterior mediante 4 tornillos. Material: Chapa de acero Color: RAL 7035 Código EAN: 4028177165274 Código eCl@ss 4.1: 27188101 Código eCl@ss 5.1: 27180792 Código eCl@ss 6.0: 27180792 Código eCl@ss 7.0: 27189272 Código eCl@ss 8.0: 27189272 Código ETIM 3.0: EC000331 Código ETIM 4.0: EC000331 Código ETIM 5.0: EC000331 Código ETIM 6.0: EC000331
