# Soporte filtros 340x244x15mm - de Rittal

- Propiedad del archivo: CONSTRUNARIO
- Formato: FIEBDC-3/2012
- Programa: Construnario Versión 3.51
- Fecha de los precios: 05/03/2019
- Divisa: EUR

**LÜ3175000** u Soporte filtros 340x244x15mm - de Rittal
RITTAL Accesorios General, Soporte filtros 340x244x15mm para ventilación de techo Para aumentar el grado de protección de la ventilación de techo (SK 3148.007) debe incorporarse una estera filtrante. Se alcanza del grado de protección IP 44 según EN 60 529. Material: Chapa de acero Unidad de envase: Soporte de filtro incl. estera filtrante. Accesorios: Estera filtrante de repuesto Código EAN: 4028177038172 Código eCl@ss 4.1: 27180702 Código eCl@ss 5.1: 27180706 Código eCl@ss 6.0: 27180706 Código eCl@ss 7.0: 27180706 Código eCl@ss 8.0: 27180706 Código ETIM 3.0: EC000855 Código ETIM 4.0: EC002513 Código ETIM 5.0: EC002513 Código ETIM 6.0: EC002513
