# Cubierta ciega para ventiladores SK3240/SK3241 - de Rittal

- Propiedad del archivo: CONSTRUNARIO
- Formato: FIEBDC-3/2012
- Programa: Construnario Versión 3.51
- Fecha de los precios: 05/03/2019
- Divisa: EUR

**LÜ3240020** u Cubierta ciega para ventiladores SK3240/SK3241 - de Rittal
RITTAL Técnica de filtros/General, Cubierta ciega para ventiladores SK3240/SK3241 En caso de tener que cubrir las escotaduras de montaje para ventiladores con filtro/filtros de salida con el fin de aumentar el grado de protección, puede utilizarse la cubierta ciega en el ventilador con filtro/filtro de salida en lugar de la estera filtante sin necesidad de tener que realizar mecanizaciones en la chapa ni soldaduras. Material: Plástico Grado de protección: IP 54 Código EAN: 4028177651876 Código eCl@ss 4.1: 27180702 Código eCl@ss 5.1: 27180706 Código eCl@ss 6.0: 27180706 Código eCl@ss 7.0: 27180706 Código eCl@ss 8.0: 27189260 Código ETIM 3.0: EC000855 Código ETIM 4.0: EC002617 Código ETIM 5.0: EC002617 Código ETIM 6.0: EC002617
