# Accesorios General, Filtro de salida 204x204x24 Estándar - de Rittal

- Propiedad del archivo: CONSTRUNARIO
- Formato: FIEBDC-3/2012
- Programa: Construnario Versión 3.51
- Fecha de los precios: 05/03/2019
- Divisa: EUR

**LÜ3239200** u Accesorios General, Filtro de salida 204x204x24 Estándar - de Rittal
RITTAL Técnica de filtros/General, Filtro de salida 204x204x24 Estándar Para la aireación por convección puede instalarse en la parte inferior y superior del armario un filtro de salida. Material: ABS, resistencia del material según UL 94-5VA Color: RAL 7035 Unidad de envase: -Filtro de salida -incluyendo estera filtrante Accesorios: -Esteras filtrantes de repuesto -Esteras filtrantes finas Código EAN: 4028177651852 Código eCl@ss 4.1: 27180702 Código eCl@ss 5.1: 27180706 Código eCl@ss 6.0: 27180706 Código eCl@ss 7.0: 27180706 Código eCl@ss 8.0: 27180706 Código ETIM 3.0: EC000320 Código ETIM 4.0: EC002513 Código ETIM 5.0: EC002513 Código ETIM 6.0: EC002513
