# Dispensador de esteras filtrantes SK 323 - de Rittal

- Propiedad del archivo: CONSTRUNARIO
- Formato: FIEBDC-3/2012
- Programa: Construnario Versión 3.51
- Fecha de los precios: 05/03/2019
- Divisa: EUR

**LÜ3322705** u Dispensador de esteras filtrantes SK 323 - de Rittal
Dispensador de esteras filtrantes SK 323. Código EAN: 4028177695542 Código eCl@ss 4.1: 27180702 Código eCl@ss 5.1: 27180706 Código eCl@ss 6.0: 27180706 Código eCl@ss 7.0: 27180706 Código eCl@ss 8.0: 27180706 Código ETIM 3.0: EC000320 Código ETIM 4.0: EC002513 Código ETIM 5.0: EC002513 Código ETIM 6.0: EC002513
