# Técnica de filtros, Esteras filtrantes de repuesto para ventiladores con filtro EMC - de Rittal

- Propiedad del archivo: CONSTRUNARIO
- Formato: FIEBDC-3/2012
- Programa: Construnario Versión 3.51
- Fecha de los precios: 05/03/2019
- Divisa: EUR

**LÜ3243066** u Técnica de filtros, Esteras filtrantes de repuesto para ventiladores con filtro EMC - de Rittal
RITTAL Técnica de filtros, Esteras filtrantes de repuesto para ventiladores con filtro EMC SK3243/SK3244/SK3245 De fibras sin orientación y textura progresiva. Resistentes a temperaturas de hasta +100ºC, autoextinguible clase F1 según DIN 53 438. Cara exterior: estructura abierta. Cara interior: estructura cerrada. Filtraje garantizado de prácticamente todos los tipos de polvo a partir de un tamaño de grano de 10 ìm Código EAN: 4028177666252 Código eCl@ss 4.1: 27180702 Código eCl@ss 5.1: 27180706 Código eCl@ss 6.0: 27180706 Código eCl@ss 7.0: 27180706 Código eCl@ss 8.0: 27180706 Código ETIM 3.0: EC000320 Código ETIM 4.0: EC002513 Código ETIM 5.0: EC002513 Código ETIM 6.0: EC002513
