# Intercambiador calor aire/agua, Montaje mural 1000W controlador e-Confort 230V - de Rittal

- Propiedad del archivo: CONSTRUNARIO
- Formato: FIEBDC-3/2012
- Programa: Construnario Versión 3.51
- Fecha de los precios: 05/03/2019
- Divisa: EUR

**WT LW3364500** u Intercambiador calor aire/agua, Montaje mural 1000W controlador e-Confort 230V - de Rittal
RITTAL Intercambiador calor aire/agua, Montaje mural 1000W controlador e-Confort 230V Color: RAL 7035 Unidad de envase: -Cableado a punto de conexión -Incl. plantilla de taladros y material de fijación Adicionalmente se precisa: Sistema de agua de refrigeración como por ej. instalaciones de refrigeración centralizada Código EAN: 4028177495661 Código eCl@ss 4.1: 27180704 Código eCl@ss 5.1: 27180712 Código eCl@ss 6.0: 27180712 Código eCl@ss 7.0: 27180712 Código eCl@ss 8.0: 27180712 Código ETIM 3.0: EC000431 Código ETIM 4.0: EC002515 Código ETIM 5.0: EC002515 Código ETIM 6.0: EC002515
