# PDU internacional, ejecución basic - DK7955.134 - de Rittal

- Propiedad del archivo: CONSTRUNARIO
- Formato: FIEBDC-3/2012
- Programa: Construnario Versión 3.51
- Fecha de los precios: 05/03/2019
- Divisa: EUR

**RNC7955134** u PDU internacional, ejecución basic - DK7955.134 - de Rittal
Distribución básica de corriente, robusta y compacta, para el entorno TI. Con esta PDU compacta se puede equipar fácilmente cualquier rack TI con una distribución de corriente profesional. En el rack TS IT el montaje se puede realizar incluso sin herramientas. La construcción compacta hace posible un montaje sencillo Código EAN: 4028177684966 Código eCl@ss 4.1: 27188101 Código eCl@ss 5.1: 27143401 Código eCl@ss 6.0: 27143401 Código eCl@ss 7.0: 27142604 Código eCl@ss 8.0: 27142604 Código ETIM 3.0: EC000330 Código ETIM 4.0: EC000330 Código ETIM 5.0: EC002762 Código ETIM 6.0: EC000330
