# Juego de fijación para PDU modulares (PSM) - 7000.684 - de Rittal

- Propiedad del archivo: CONSTRUNARIO
- Formato: FIEBDC-3/2012
- Programa: Construnario Versión 3.51
- Fecha de los precios: 07/03/2019
- Divisa: EUR

**TE7000684** u Juego de fijación para PDU modulares (PSM) - 7000.684 - de Rittal
RITTAL Power System Module, Juego fijación para montaje fijo TE sin guiado cables para guías conductoras de corriente PSM Código EAN: 4028177488250 Código eCl@ss 4.1: 27188101 Código eCl@ss 5.1: 27143401 Código eCl@ss 6.0: 27143401 Código eCl@ss 7.0: 27142604 Código eCl@ss 8.0: 27142604 Código ETIM 3.0: EC000330 Código ETIM 4.0: EC000330 Código ETIM 5.0: EC002625 Código ETIM 6.0: EC000330
