# Módulos de bases de enchufes PSM - DK7856.220 - de Rittal

- Propiedad del archivo: CONSTRUNARIO
- Formato: FIEBDC-3/2012
- Programa: Construnario Versión 3.51
- Fecha de los precios: 07/03/2019
- Divisa: EUR

**Ri7856220** u Módulos de bases de enchufes PSM - DK7856.220 - de Rittal
RITTAL Power System Module PSM, Módulos bases enchufe estándar/no conmutables C13 por salida - 4 tomas Módulos de bases de enchufes PSM Posibilidad de montaje a presión de diferentes módulos, Schuko, IEC320 o semejantes, también mezclados, en el carril soporte. Puede realizarlo de forma sencilla personal no técnico gracias al sistema plug & play con protección contra contactos. Datos técnicos/Ventajas: ·Cada módulo toma sobre el carril una fase, según la dirección de montaje de la alimentación A o de la alimentación redundante B. ·Montaje monofásico/trifásico con una intensidad máx. de 2 x (3 x 16 A). ·Posibilidad de alimentación trifásica redundante. ·El circuito redundante se encuentra completamente separado de las 3 fases del carril. ·Posibilidad de ampliación sin interrupción del servicio. ·Los módulos pueden equiparse con una protección contra sobretensión integrada, que en caso de sobretensión desconecta únicamente el módulo afectado. El resto de los módulos permanecen en servicio. ·Posibilidad de integrar una protección contra sobretensiones en el cable de entrada. ·Diferentes módulos también con medición de corriente y salidas conmutables. Adicionalmente se precisa: Módulos de bases de enchufes PSM Accesorios: -Juego de fijación para guías conductoras PSM -Cables de conexión -Bloqueo de cables -Protección contra sobretensión Código EAN: 4028177438842 Código eCl@ss 4.1: 27188101 Código eCl@ss 5.1: 27143401 Código eCl@ss 6.0: 27143401 Código eCl@ss 7.0: 27142604 Código eCl@ss 8.0: 27142604 Código ETIM 3.0: EC000330 Código ETIM 4.0: EC000330 Código ETIM 5.0: EC000330 Código ETIM 6.0: EC000330
