# Bloque de bornes de conexión – SV9666.340 - de Rittal

- Propiedad del archivo: CONSTRUNARIO
- Formato: FIEBDC-3/2012
- Programa: Construnario Versión 3.51
- Fecha de los precios: 05/03/2019
- Divisa: EUR

**ISV9666340** u Bloque de bornes de conexión – SV9666.340 - de Rittal
Para la conexión de conductores de cobre y aluminio. Para conductores monofilares o multifilares con terminal unido a presión o pletinas flexibles Código EAN: 4028177676329 Código eCl@ss 4.1: 27188101 Código eCl@ss 5.1: 27370302 Código eCl@ss 6.0: 27370302 Código eCl@ss 7.0: 27400613 Código eCl@ss 8.0: 27400613 Código ETIM 3.0: EC000214 Código ETIM 4.0: EC001900 Código ETIM 5.0: EC000275 Código ETIM 6.0: EC001900
