# Perfiles cubierta para módulos de montaje en línea – SV9666.650 - de Rittal

- Propiedad del archivo: CONSTRUNARIO
- Formato: FIEBDC-3/2012
- Programa: Construnario Versión 3.51
- Fecha de los precios: 05/03/2019
- Divisa: EUR

**ISV9666650** u Perfiles cubierta para módulos de montaje en línea – SV9666.650 - de Rittal
Para cubrir las escotaduras de los aparatos no utilizados en los módulos de montaje en línea, máx. 12 unidades (12 x 18 mm), todas pueden dividirse en 9 mm. Código EAN: 4028177676534 Código eCl@ss 4.1: 27188101 Código eCl@ss 5.1: 27370302 Código eCl@ss 6.0: 27370302 Código eCl@ss 7.0: 27400613 Código eCl@ss 8.0: 27142413 Código ETIM 3.0: EC000214 Código ETIM 4.0: EC000771 Código ETIM 5.0: EC000771 Código ETIM 6.0: EC000771
