# Módulos para barras colectoras – SV9666.520 - de Rittal

- Propiedad del archivo: CONSTRUNARIO
- Formato: FIEBDC-3/2012
- Programa: Construnario Versión 3.51
- Fecha de los precios: 05/03/2019
- Divisa: EUR

**ISV9666520** u Módulos para barras colectoras – SV9666.520 - de Rittal
Módulos para barras colectoras Código EAN: 4028177676404 Código eCl@ss 4.1: 27188101 Código eCl@ss 5.1: 27370302 Código eCl@ss 6.0: 27370302 Código eCl@ss 7.0: 27400613 Código eCl@ss 8.0: 27400610 Código ETIM 3.0: EC001166 Código ETIM 4.0: EC001896 Código ETIM 5.0: EC001896 Código ETIM 6.0: EC001896
