# Juego de llaves acodadas para tornillos Allen - de Rittal

- Propiedad del archivo: CONSTRUNARIO
- Formato: FIEBDC-3/2012
- Programa: Construnario Versión 3.51
- Fecha de los precios: 12/07/2018
- Divisa: EUR

**RAS4052480** u Juego de llaves acodadas para tornillos Allen - de Rittal
Juego de llaves acodadas para tornillos Allen Código EAN: 4028177807372 Código eCl@ss 5.1: 21040101 Código eCl@ss 6.0: 21040101 Código eCl@ss 7.0: 21040229 Código eCl@ss 8.0: 21040229 Código ETIM 3.0: EC000818 Código ETIM 4.0: EC000818 Código ETIM 5.0: EC000818 Código ETIM 6.0: EC000818
