# Juego de perforadora de chapa - de Rittal

- Propiedad del archivo: CONSTRUNARIO
- Formato: FIEBDC-3/2012
- Programa: Construnario Versión 3.51
- Fecha de los precios: 12/07/2018
- Divisa: EUR

**RAS4055580** u Juego de perforadora de chapa - de Rittal
Juego de perforadora de chapa Código EAN: 4028177808836 Código eCl@ss 5.1: 36620100 Código eCl@ss 6.0: 36620100 Código eCl@ss 7.0: 21044719 Código eCl@ss 8.0: 21044719 Código ETIM 3.0: EC000156 Código ETIM 4.0: EC000156 Código ETIM 5.0: EC000156 Código ETIM 6.0: EC000156
