# Impulsor 1,5 -2,5 mm² - de Rittal

- Propiedad del archivo: CONSTRUNARIO
- Formato: FIEBDC-3/2012
- Programa: Construnario Versión 3.51
- Fecha de los precios: 19/03/2019
- Divisa: EUR

**RAS4050468** u Impulsor 1,5 -2,5 mm² - de Rittal
Impulsor 1,5 -2,5 mm² Código EAN: 4028177804937 Código eCl@ss 5.1: 36659290 Código eCl@ss 6.0: 36659290 Código eCl@ss 7.0: 36659290 Código eCl@ss 8.0: 36659290
