# Juego de cuchillas - de Rittal

- Propiedad del archivo: CONSTRUNARIO
- Formato: FIEBDC-3/2012
- Programa: Construnario Versión 3.51
- Fecha de los precios: 19/03/2019
- Divisa: EUR

**RAS4050466** u Juego de cuchillas - de Rittal
Juego de cuchillas Código EAN: 4028177804913 Código eCl@ss 5.1: 36600890 Código eCl@ss 6.0: 36600890 Código eCl@ss 7.0: 36659290 Código eCl@ss 8.0: 36600890
